# Berlin, KolonieStr. 35A / Soldiner. 44
Angebotsaufforderung (GAEB DA XML 3.0, DA83)
Projekt: 17737
Währung: EUR
Erstellt mit: GXML Toolbox V3.3 R20230829, iTWO_64 V24.0.454, 19.10.2026

## Projektbeschreibung
BAUVORHABEN :
Soldiner Str. 44, Koloniestr. 35 A, 13359 Berlin

GEWERK :  Kellersanierung

  Planung und Bauleitung: Covivio Immobilien GmbH

  Bauleiter: Herr Jäger

  Techn. Objektmanagament: Herr Koch

  Ausführungszeitraum:  ca. 11.01.2026 - 31.03.2027

Vor Angebotsabgabe sind die baulichen Gegebenheiten sowie die Straßenverhältnisse vor Ort zu besichtigen.

Hinweis an ausführende Firmen!
Aufgrund eines massiven Rattenbefalls ist bei allen Arbeiten erhöhte Vorsicht geboten.
Bitte Maßnahmen zur Vermeidung von Kontakt mit Schadnagern und Verunreinigungen beachten.

Die Arbeiten können nacheinander in Abstimmung mit BL erfolgen.

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
## A) ALLGEMEINE VORBEMERKUNGEN
ALLGEMEINE VORBEMERKUNGEN
========================================

1.  Allgemeines

1.1. Für Angebot, Lieferung und Abrechnung gelten neben dem Leistungsverzeichnis und
  der VOB
  die zusätzlichen Vertragsbedingungen des AG(Z-VOB/B)
  die Bestimmungen der Gerüstbauordnung
  VOB Teil C, DIN 18299, Allgemeine Regelungen für Bauarbeiten jeder Art
  VOB Teil C, DIN 18451, Gerüstarbeiten
  VOB Teil C in sämtlichen Gewerken, die zur Erstellung der Vorsatzbalkone erforderlich
  sind.
  DIN-Normen, VDE-und VDI-Richtlinien
  Vorschriften der zuständigen Behörden(z.B. Bauaufsicht, Gewerbeaufsicht,
  Brandverhütung, TÜV,Berufsgenossenschaften u.a.)
  TRGS 519
  Baustellenverordnung

1.2  Gemeinsame Ortsbesichtigungen finden nur in Ausnahmefällen statt.
  Es wird empfohlen, sich im Rahmen der Angebotserstellung vor Ort über die Lage des Baufeldes,
  Zu- und Abfahrtswege, Lagerplätze und sonstige Randbedingungen zu informieren

1. 3  Die Arbeiten werden in bewohnten Häusern ausgeführt, das bedingt einen
  entsprechend rücksichtsvollen Umgang mit den Mietern des Hauses.

1. 4  Bodenflächen und angrenzende Bauteile in den Wohnungen, im Bereich der
  auszuführenden Arbeiten, sind durch Folie o. ä. zu schützen.

1. 5  Baustoffe und Bauteile dürfen nicht in den Treppenhäusern und auf Verkehrsflächen
  gelagert werden.

1.6  Der Auftragnehmer ist verpflichtet, bei Verdacht auf Schadstoffen in Bauteilen,
  insbesondere bei Abbrucharbeiten an Balkonanlagen, diese dem zuständigen
  Bauleiter vor Beginn der Arbeiten, zu melden. Vor  Weiterführung der Arbeiten ist die
  schriftliche Zustimmung vom AG einzuholen.

1.7  Der Auftragnehmer ist verpflichtet, andere Gebäudeschäden, die durch Ausführung
  seiner Leistung entstanden sind, unverzüglich dem zuständigen Bauführer  zu
  melden. Die durch Verschulden des AN entstandenen Schäden sind zu seinen
  Lasten zu beheben.

1.8  ArbeitszeitenBei der Kalkulation ist zu berücksichtigen, dass alle Arbeiten an einem Gebäude ausgeführt
  werden, welches während der Baumaßnahme genutzt wird und somit ein höchstes Maß an
  Rücksichtnahme gefordert wird. Auf der Baustelle gelten folgende Arbeitszeiten:
  Mo-Fr:  07.30- 18.00 Uhr
  Darüber hinausgehende Arbeitszeiten sind rechtzeitig bei der Bauleitung anzukündigen.

1.9  Baustellenbesetzung / BeschäftigteDer Auftragnehmer hat 10 Arbeitstage vor Beginn der
  Ausführungsarbeiten eine Liste der von ihm auf der Baustelle eingesetzten Beschäftigten (einschließlich
  Nachunternehmer) bei der Bauleitung zur Weiterleitung an den Auftraggeber vorzulegen. Der
  Auftragnehmer belehrt seine Mitarbeiter über Ordnung und Sicherheit auf der Baustelle und über die
  objektspezifischen Regelungen und Ordnungen, wie Hausordnung, Verkehrsordnung,
  Brandschutzordnung und Raucherordnung und hinsichtlich des geltenden Datenschutzes. Dies wird
  aktenkundig gemacht und bei der Bauleitung eingereicht.Der Auftragnehmer hat sicher zu stellen, dass
  alle vorgenannten Verpflichtungen auch von etwaigen Nachunternehmern und deren Beschäftigten
  eingehalten werden. Hierzu hat er seine Nachunternehmer entsprechend zu verpflichten.

2.  In den Einheitspreisen sind enthalten:
  -------------------------------------------------

2. 1  die Schuttabfuhr einschl. Kippgebühr in allen Positionen,

2. 2  die rechtzeitige Benachrichtigung der Wohnungsinhaber über den beabsichtigten
  Arbeitsbeginn durch Treppenhausaushang

2.3  Gestellen und Vorhalten, Um-und Abbau aller erforderlichen Arbeits-und
  Schutzgerüste, Absperrungen, Warnschilder und dergleichen.
  Die Mitbenutzung der Gerüste ist eventuell weiteren mit Reparaturarbeiten
  beschäftigten Firmen kostenlos zu gestatten.

2. 4  Kosten für Wasser- und Stromentnahme.
  Sofern auftragsbedingte Anschlüsse zur Verfügung gestellt werden,
  hat der AN auf seine Kosten Zwischenzähler zu installieren und die
  Anfangs-und Endstände gemeinsam mit der Bauleitung abzulesen.
  Die gemessenen Verbräuche werden von der Schlußrechnung abgehalten.

2. 5  sämtliche Lieferungen und Leistungen, die zur sachgemäßen Herstellung der
  Arbeiten erforderlich sind, jedoch im Leistungsverzeichnis nicht besonders erwähnt
  sind, wie z. B. Fahrt- und Transportkosten, Standgebühren, Kosten für die
  Benutzung von Straßen und Gehwegen oder anderen Flächen als
  Baustellengelände und dergleichen.

2. 6  das tägliche Säubern der Arbeitsstelle und Abfahren des gesamten anfallenden
  Bauschuttes bei Arbeitsschluß, Bauschutt darf grundsätzlich nicht im Gebäude
  gelagert werden. Schutt, der andere Handwerker behindert, wird von der Bauleitung
  auf Kosten des Verursachers von Dritten beseitigt.

2. 7  nach Beendigung der Arbeiten sind alle Flächen, evtl. nach den Anweisungen des
  Tiefbauamtes, in den ursprünglichen Zustand  - einschl. der Plattierung - zu
  ringen.

2.9  die Kosten für Aufenthalts- und Lagerräume, falls diese nicht vom Auftraggeber
  gestellt werden.

2.8  Erforderliche Straßenabsperrrung einschließlich sämtlicher Gebühren für
  Sondernutzung der Grundstücke Dritter.

2.9  Zur Absicherung eventueller Ansprüche von dritter Seite sind anfänglich
  vorhandene Mängel ( Gebäudeschäden, Gehwege, öffentl./privat u.ä.)
  vom AN zu dokumentieren unf fotografieren. Sofern auf Grund fehlender,
  mangelhafter Dokumentation anfänglich vorhandene Mängel nicht nachgewiesen werden können, sind diese Schäden zu Lasten des AN zu beseitigen.
  Die  Dokumentation und Fotos sind dem AN kostenlos zu hinterlassen.

 2.10  Absichern der Baustelle während des Abbruchs gegen Staubbelästigung,
  Verschmutzung der Nachbargebäude bzw. gegenüberliegenden Gebäude und
  gegen herabfallende Bauteile durch Gerüste, Abplanungen und ähnliches. Für
  durch nicht  ausreichendes Absichern entstandene Folgeschäden ist der
  Auftragnehmer allein haftbar und er hat umgehend für eine Beseitigung dieser
  Schäden  zu sorgen
  rbeitsbereiche und Öffnungen sind wärend der Arbeiten weitreichend abzugrenzen/ abzuzäunen.
  Arbeitsbereiche und Öffnungen nach Arbeitsschluß sind mit geeigneten Mitteln abzudecken.

2.11  Der Auftragnehmer  muß für selbstverschuldete Schäden eine angemessene
  Betriebshaftpflichtversicherung für Personen- und/oder Sachschäden oder
  daraus resultierende Vermögensschäden abgeschlossen haben. Der Auftraggeber
  behält sich vor, eine Bestätigung der Versicherungsgesellschaft vorlegen zu
  lassen.

 2.12 das Schützen der Gehwege und angrenzender Gebäude

## B) ALLGEMEINE TECHNISCHE VORBEMERKUNGEN
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

Maßnahmen zum Schutz von Grundstücken, Gebäuden und Gewässern
Gebäude, Grundstücke und Anlagen jeder Art, die durch die Bauarbeiten berührt oder
gefährdet werden können, müssen vom AN vor Baubeginn genau auf ihre Sicherheit und Beschaffenheit untersucht werden. Erforderlichenfalls sind bei vorhandenen Schäden an
Bauwwerken Gipsmarken anzubringen und Risse fotografisch festzuhalten. Jede
Möglichkeit einer Gefährdung hat der AN dem AG sofort schriftlich mitzuteilen und
besondere Sicherheitsmaßnahmen zu treffen. Unterläßt der AN das sofortige Anzeigen
der erkennbaren Schäden, so ist er für alle Nachteile, die dem AG entstehen, haftbar.
Zum Schutze der Gebäude und Grundstücke sowie Anlagen hat der AN
Vorsichtsmaßnahmen ohne besondere Vergütung zu treffen.
Die das gesetzliche Maß übersteigenden Maßnahmen sind im Einvernehmen mit dem AG
zu vereinbaren und werden in diesem Fall besonders vergütet. Für den Schutz der an die
Baustelle grenzenden Feld- und Gartengrundstücke haftet der AN nach den
Bestimmungen der VOB/B § 10. Geeignete Absperrvorrichtungen werden nach den im LV
enthaltenen Positionen vergütet.
Der AG wird gegebenenfalls die durch die Bauausführung gefährdeten Häuser, Bauwerke
usw. vor Baubeginn durch einen Gutachter auf Schäden untersuchen lassen. Diese
Unterlagen werden dem AN zugänglich gemacht (Beweissicherungsverfahren). Die bei
den Bauarbeiten anfallenden Oberflächenwässer werden in die vorhandene Kanalisation
bzw. gegebene Vorfluter und Gräben abgeleitet. Diese Leitung ist im E.-Preis der
jeweiligen Leistungsposition erfasst oder wird in gesonderter Position vergütet.
Grundsätzlich wird darauf hingewiesen, dass der AN während der Bauzeit alle
entsprechenden Schutzmaßnahmen und Vorkehrungen trifft, um Verunreinigungen des
Untergrundes durch Eindringen von Schadstoffen und somit eine Beeinträchtigung der
wasserführenden Schichten auszuschließen.
Hieraus eventuell rsultierende Behinderungen bzw. Erschwernisse bei der Durchführung
der Baumaßnahme werden nicht gesondert vergütet.

Maßnahmen zum Schutz von Versorgungsleitungen
Der AN hat vor Auftragsbeginn bei dem AG hinsichtlich vorhandener
Versorgungsleitungen in Eigenverantwortung Erkundigungen einzuholen und sich
entsprechende Bestandspläne aushändigen zu lassen.

Maßnahmendurchführung
Der AN kann zur Durchführung der Arbeiten nur die zur Verfügung stehenden Flächen
benutzen. Der Ablauf der Arbeiten - Reihenfolge der Arbeitsausführung - und die dazu
erforderlich werdende Koordination mit den den Ver- und Entsorgungsunternehmen sowie
eine befriedigende Abstimmung mit den Belangen des AG während der Bauzeit hat der
AN unter Beachtung der vorausgegangenen Erläuterungen in Eigenverantwortung
vorzunehmen.
Für die Abbrucharbeiten ist ein Abbruchkonzept zu erarbeiten und vorzulegen.

Maßnahmen zur Sicherung der Baustelle durch den AN
Die zur Sicherung der Baustelle erforderliche Absperrung, Beschilderung und
Beleuchtung ist allein Sache des AN. Die Kosten für die Vorhaltung, Unterhaltung,
Inbetriebnahme, laufende Kontrolle und spätere Beseitigung der Sicherheitsvorkehrungen werden mit den Einheitspreisen der entsprechenden Position der Leistungsbeschreibung
abgegolten.
Der AG ist berechtigt, jedoch nicht verpflichtet, Verbesserungen an
Sicherheitsvorkehrungen zu fordern, ohne dass dem AN ein Anspruch auf besondere
Vergütung entsteht. Der AN haftet für alle Schäden, die dem AG oder Dritten aus der
Nichtbeachtung der Bestimmungen entstehen.
Der AN erklärt, dass er den Sicherheits- und Gesundheitsplan (SiGe-Plan) des AG, sofern
vorhanden, als Bestandteil des Bauvertrages anerkennt und diesen inhaltlich in seinen
Verkehrssicherungsmaßnahmen und Baustellenabsicherung umsetzt.
Der AN haftet für die Verkehrssicherheit auf der Baustelle und im Bereich der von ihm auf
Anordnung des Straßenverkehramtes durchgeführten Umleitungsstrecken (Absperrung,
Beschilderung, Beleuchtung, Notbrücken, etc.) in alleiniger Verantwortung und stellt den
AG und die Bau- und Oberbauleitung aus jeder Haftung frei.
Der AN hat eine Haftpflichtversicherung in ausreichender Höhe abzuschließen und
nachzuweisen. Die Haftpflichtversicherung hat alle Schäden und Gefahren
uneingeschränkt abzudecken.

## Kellerplan
Kellerplan Koloniestr. 35A / Soldiner Str. 44 (VH/HH)

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
## 04_342 Kellersanierung
Datum: 19.10.2026

### Bereich 01 Baustelleneinrichtung

#### Abschnitt 01.01 Baustelleneinrichtung

**01.01.0000 Baustelleneinrichtung**
*** Pauschalposition
Baustelleneinrichtung

Transporte, Schutzmaßnahmen,
Bereitstellung von Material und Geräten.

Grundvorhaltung 4 Wochen
Menge: 1,000 psch

**01.01.0005 Vorhaltung Vorposition**
Menge: 8,000 Wo

**01.01.0006 Einholung der Straßenlandsondernutzung**
*** Pauschalposition
Einholung der Straßenlandsondernutzung bei den zuständigen Stellen im Namen und Untervollmacht des Bauherren. Die Kosten der Straßenlandsondernutzung trägt der Bauherr.
Inkl. etwaiger Verlängerungen im Zuge der Leistungserbringung.
Menge: 1,000 psch

**01.01.0011 Beantragung der verkehrsrechtlichen Anordnung**
*** Pauschalposition
Beantragung der verkehrsrechtlichen Anordnung bei den zuständigen Behörden einschl. der Erstellung eines
Verkehrszeichenplanes. Inkl. etwaiger Verlängerungen im Zuge der Leistungserbringung.‑
Menge: 1,000 psch

**01.01.0012 Verkehrssicherung BE**
Verkehrssicherung BE Bauzaun, einrichten einer eingeschränkten Halteverbotszone vor dem Objekt, Aufstellen eines Regelplanes, Absperrmaßnahmen gem. Regelplan mit Bauzaun nach Bedarf (bis ca.20 m) inkl. Barken und Beleuchtung (aufstellen und nach Beendigung der Maßnahme entfernen)
Menge: 1,000 St

**01.01.0013 Vorhaltung Vorposition**
Verkehrssicherung BE Standzeit Verkehrssicherung BE Standzeit vorhalten (Gebrauchsüberlasssung) inkl. prüfen in Stk/Woche
Menge: 1,000 St/W

**01.01.0030 Halteverbot / BE**
*** Pauschalposition
Halteverbot

Einrichten und Vorhalten einer
Halteverbotszone .

Grundvorhaltung 4 Wochen
Menge: 1,000 psch

**01.01.0040 Vorhaltung Vorposition**
Menge: 8,000 Wo

**01.01.0050 Mobile Baustellentoilette**
*** Pauschalposition
Mobile Baustellentoilette

 Antransport, Aufstellen, Wartung und
Abbau einer
mobilen Baustellentoilette.

Grundstandzeit 4 Wochen
Menge: 1,000 psch

**01.01.0060 Vorhaltung Vorposition**
Menge: 8,000 Wo

**01.01.0070 Schuttcontainer**
Schuttcontainer mit Deckel (verschließbar)

Bereitstellung Schuttcontainer für
Baumischschutt 10m³

Zum Nachweis (Wiegeschein, Entsorgungsbeleg, etc.)
Menge: 10,000 m³

**01.01.0080 Stundenlohnarbeiten**
Stundenlohnarbeiten

Stundenlohnarbeiten
zum Nachweis auf Anordnung des Bauherren
Menge: 20,000 Std

**01.01.0090 Herstellen von Bauwasser**
*** Pauschalposition
Herstellen von Bauwasser inkl. Wasserzähler
nach Fertigstellung BV Rückbau und Mitteilung des Verbrauchs an AG
Menge: 1,000 psch

**01.01.0100 Herstellen von Baustrom**
*** Pauschalposition
Herstellen von Baustrom inkl. Stromzähler
nach Fertigstellung BV Rückbau und Mitteilung des Verbrauchs an AG
Menge: 1,000 psch

**01.01.0110 Fotodokumentation**
*** Pauschalposition
Fotodokumentation aller abzurechnenden Leistungen nach Abschluss des BV´s dem Auftraggeber mit der Schlussrechnung zur Prüfung vorzulegen.
Menge: 1,000 psch

### Bereich 02 Soldiner Str. 44 - Kellerarbeiten

#### Abschnitt 02.01 Estricharbeiten

**02.01.0010 Alt-Estrich Rückbau**
Altestrich entfernen i.M. 10cm., und Transport zu Container

Entsorgung erfolgt über Position Container
Menge: 15,000 m²

**02.01.0020 Planum herstellen bis 50mm**
Planum für Estricharbeiten herstellen, bis 50mm,
händisch verdichten
Menge: 15,000 m²

**02.01.0030 Estrich erneuern ab 1,00m²**
Estrich erneuern ab 1,00m2

Estrichbeton als Sackware C20/25
einbringen, i.M. 10cm.
Inkl. Transport.
Menge: 10,000 m²

**02.01.0040 Estrich erneuern 0,30m² bis 1,00m²**
Estrich erneuern 0,30m2 bis 1,00m2

Estrichbeton als Sackware C20/25
einbringen, i.M. 10cm.
Inkl. Transport.
Menge: 10,000 Stck

**02.01.0050 Estrich erneuern bis 0,30m²**
Estrich erneuern bis 0,30m2

Estrichbeton als Sackware C20/25
einbringen, i.M. 10cm.
Inkl. Transport.
Menge: 10,000 Stck

**02.01.0060 Estrichmatten, AKS Matten, Verzinkt 50 X 50 X 2 mm**
*** Bedarfsposition mit GB
Estrichmatten, AKS Matten, Verzinkt 50 X 50 X 2mm  liefern und einbringen
Menge: 5,000 m²

**02.01.0070 Randdämmstreifen**
*** Bedarfsposition mit GB
Randdämmstreifen liefern und bei Bedarf fachmännisch verlegen/einbringen.
Menge: 10,000 lfm

#### Abschnitt 02.02 Maurerarbeiten

**02.02.0010 Mauerwerksfugen überarbeiten**
Mauerwerksfugen überarbeiten
unverputztes Mauerwerk reinigen, Fugen
auskratzen. lose
Teile entfernen, Metallkleinteile entfernen,
kleine Löcher auf die gleiche Weise verschließen und Schutt
abfahren .

Entsorgung erfolgt über Position Container
Menge: 10,000 m²

**02.02.0020 Schwallschutz, Aufkantung als Wanne**
Schwallschutz, Aufkantung als Wanne,
aus Mz NF, 24cm hoch, frostbeständig, 20,
MG II herstellen. Fugen glattstreichen, Untergrund reinigen
und Ausgleichen. Schutt
abfahren. Entsorgung erfolgt über Position Container

Ansatz: 3 Schichten, bis 1,00m lang pro
Lichtschacht
Menge: 5,000 Stck

**02.02.0030 Lose Steine als Einzelsteinaustausch neu vermauern**
Lose Steine als EnzeIsteinaustausch neu
vermauern, bis zu einer Arbeitshöhe bis
2,50m
Menge: 20,000 Stck

**02.02.0040 Stahlkellerfenster SDI, 1-flg. BLRAM BxH: 800 x 1000 mm**
Stahlkellerfenster SDI, 1-flg
BLRAM BxH: 800 x 1000 mm, DIN R
verzinkt, 5 mm ESG-SiGlas
Glas- und Gitterflügel drehbar liefern und montieren.
Oder gleichwertig

Anpassung der Fensteröffnung von 1,00 x
1.30m auf 1,00 x 0.80m.

Hierfür aufmauern, Anschläge herstellen und
Unterstopfen des Fensters nach der
Montage mit Feinbeton.‑
Menge: 5,000 Stck

**02.02.0050 Bedarfsposition Umrandungsmauerwerk um die Lichtschächte errichten**
*** Bedarfsposition mit GB
Bedarfsposition

Umrandungs Mauerwerk um die
Lichtschächte errichten.
• Bis 35cm hoch, ca. 10cm über OK
Gelände, dreiseitig umlaufenden
Ziegelreihen wieder herstellen, gemäß
Bestand.

Maße bis: 80 x 90 x 100cm
Menge: 1,000 Stck

**02.02.0060 Mediendurchführung / Öffnungen bis 36 cm stark schließen**
Mediendurchführungen / Öffnungen im
Mauerwerk bis 36cm stark konstruktiv / kraftschlüssig /
verschließen, bis ca. 30 x 30cm
Menge: 45,000 Stck

**02.02.0070 Sturzträger Korrosionsschutz**
Sturzträger entrosten, mit
Rostschutzfarbe deckend streichen.
Menge: 7,500 m

**02.02.0080 Reprofilierung der Stahlträger**
Reprofilieren der Stahlträger mit Putz in
Teilflächen.
Reprofilieren der Stahlträger über Kopf mit
einem wasserabweisenden Mörtel, Stärke
i.M. bis 30mm stark und ggf. an den
bestehenden Putz an arbeiten.

Breite: bis 40cm
Menge: 7,500 m

**02.02.0090 Bedarfsposition Herstellung Pfeiler**
*** Bedarfsposition ohne GB
Bedarfsposition

Herstellung Pfeiler
(KS12, MGlll oder MZ12, MGl11),

24 x 24cm, ca. 2,00m hoch
Menge: 1,000 Stck

**02.02.0100 Bedarfsposition Fundament als Gründung für Pfeiler**
*** Bedarfsposition ohne GB
Herstellung Pfeiler
(KS12, MGlll oder MZ12, MGl11),

24 x 24cm, ca. 2,00m hoch
Menge: 1,000 Stck

**02.02.0110 Bedarfsposition 2 Stahlträger liefern u einbauen, L= 1,40m**
*** Bedarfsposition ohne GB
2 Stahlträger liefern u einbauen, L= 1,40m
Austausch Sturzträger Fenster
Herstellen und Abbauen einer Abstützkonstruktion unter dem
Sturzmauerwerk.
Bestandsträger abbrechen, Schutt entsorgen .
Herstellen der Auflager für den Einbau des Stahlträgers, Auflager ausstemmen, Schutt entsorgen,
Auflagerfläche mit Zementmörtel begradigen.
Nach erfolgter Trägermontage Auflageröffnungen mit KSV-Steinen und Zementmörtel ausmauern.

Lieferung und Einbau eines Stahlträgers
IPE 120, rostschutzgrundiert, in vorbereitete
Auflager. Zwischenraum zum
Sturz mit quetlfähigem Mörtel ausdrücken.

Öffnungsbreite ca.1 ,00 m
Trägerlänge ca. 1,40 m
Menge: 1,000 Stck

### Bereich 03 Soldiner Str. 44 - Hinterhaus Kellerarbeiten

#### Abschnitt 03.01 Estricharbeiten

**03.01.0010 Alt-Estrich Rückbau**
Alt-Estrich entfernen i.M. 10cm., und Transport zu Container

Entsorgung erfolgt über Position Container
Menge: 35,000 m²

**03.01.0020 Planum herstellen bis 50mm**
Planum für Estricharbeiten herstellen, bis 50mm,
händisch verdichten.
Menge: 35,000 m²

**03.01.0030 Estrich erneuern ab 1,00m²**
Estrich erneuern ab 1,00m2

Estrichbeton als Sackware C20/25
einbringen, i.M. 10cm.
Inkl. Transport.
Menge: 25,000 m²

**03.01.0040 Estrich erneuern 0,30m² bis 1,00m²**
Estrich erneuern 0,30m2 bis 1,00m2

Estrichbeton als Sackware C20/25
einbringen, i.M. 10cm.
Inkl. Transport.
Menge: 20,000 Stck

**03.01.0050 Estrich erneuern bis 0,30m²**
Estrich erneuern bis 0,30m2

Estrichbeton als Sackware C20/25
einbringen, i.M. 10cm.
Inkl. Transport.
Menge: 20,000 Stck

**03.01.0060 Estrichmatten, AKS Matten, Verzinkt 50 X 50 X 2mm**
*** Bedarfsposition mit GB
Estrichmatten, AKS Matten, Verzinkt 50 X 50 X 2mm, liefern und einbringen
Menge: 10,000 m²

**03.01.0070 Randdämmstreifen**
*** Bedarfsposition mit GB
Randdämmstreifen liefern und bei Bedarf fachmännisch verlegen/einbringen.
Menge: 15,000 lfm

#### Abschnitt 03.02 Maurerarbeiten

**03.02.0010 Mauerwerksfugen überarbeiten**
Mauerwerksfugen überarbeiten
unverputztes Mauerwerk reinigen, Fugen
auskratzen. lose
Teile entfernen, Metallkleinteile entfernen,
kleine Löcher auf die gleiche Weise verschließen und Schutt
abfahren . Entsorgung erfolgt über Position Container
Menge: 10,000 m²

**03.02.0020 Schwallschutz, Aufkantung als Wanne**
Schwallschutz, Aufkantung als Wanne,
aus Mz NF, 24cm hoch, frostbeständig, 20,
MG II herstellen. Fugen glattstreichen, Untergrund reinigen
und Ausgleichen. Schutt
abfahren. Entsorgung erfolgt über Position Container

Ansatz: 3 Schichten, bis 1,00m lang pro
Lichtschacht
Menge: 5,000 Stck

**03.02.0030 Lose Steine als Einzelsteinaustausch neu vermauern**
Lose Steine als EnzeIsteinaustausch neu
vermauern, bis zu einer Arbeitshöhe bis
2,50m
Menge: 20,000 Stck

**03.02.0040 Stahlkellerfenster SDI, 1-flg. BLRAM BxH: 800 x 1000 mm**
Stahlkellerfenster SDI, 1-flg
BLRAM BxH: 800 x 1000 mm, DIN R
verzinkt, 5 mm ESG-SiGlas
Glas- und Gitterflügel drehbar liefern und montieren.

Anpassung der Fensteröffnung von 1,00 x
1.30m auf 1,00 x 0.80m.

Hierfür aufmauern, Anschläge herstellen und
Unterstopfen des Fensters nach der
Montage mit Feinbeton.‑
Menge: 5,000 Stck

**03.02.0050 Bedarfsposition Umrandungsmauerwerk um die Lichtschächte errichten**
*** Bedarfsposition ohne GB
Bedarfsposition

Umrandungs Mauerwerk um die
Lichtschächte errichten.
• Bis 35cm hoch, ca. 10cm über OK
Gelände, dreiseitig umlaufenden
Ziegelreihen wieder herstellen, gemäß
Bestand.

Maße bis: 80 x 90 x 100cm
Menge: 1,000 Stck

**03.02.0060 Mediendurchführung / Öffnungen bis 36 cm stark schließen**
Mediendurchführungen / Öffnungen im
Mauerwerk bis 36cm stark konstruktiv / kraftschlüssig /
verschließen, bis ca. 30 x 30cm
Menge: 45,000 Stck

**03.02.0070 Sturzträger Korrosionsschutz**
Sturzträger entrosten, mit
Rostschutzfarbe deckend streichen.
Menge: 10,000 m

**03.02.0080 Reprofilierung der Stahlträger**
Reprofilieren der Stahlträger mit Putz in
Teilflächen.
Reprofilieren der Stahlträger über Kopf mit
einem wasserabweisenden Mörtel, Stärke
i.M. bis 30mm stark und ggf. an den
bestehenden Putz an arbeiten.

Breite: bis 40cm
Menge: 10,000 m

**03.02.0090 Bedarfsposition Herstellung Pfeiler**
*** Bedarfsposition ohne GB
Bedarfsposition

Herstellung Pfeiler
(KS12, MGlll oder MZ12, MGl11),

24 x 24cm, ca. 2,00m hoch
Menge: 1,000 Stck

**03.02.0100 Bedarfsposition Fundament als Gründung für Pfeiler**
*** Bedarfsposition ohne GB
Herstellung Pfeiler
(KS12, MGlll oder MZ12, MGl11),

24 x 24cm, ca. 2,00m hoch
Menge: 1,000 Stck

**03.02.0110 Bedarfsposition 2 Stahlträger liefern u einbauen, L= 1,40m**
*** Bedarfsposition ohne GB
2 Stahlträger liefern u einbauen, L= 1,40m
Austausch Sturzträger Fenster
Herstellen und Abbauen einer Abstützkonstruktion unter dem
Sturzmauerwerk.
Bestandsträger abbrechen, Schutt entsorgen .
Herstellen der Auflager für den Einbau des Stahlträgers, Auflager ausstemmen, Schutt entsorgen,
Auflagerfläche mit Zementmörtel begradigen.
Nach erfolgter Trägermontage Auflageröffnungen mit KSV-Steinen und Zementmörtel ausmauern.

Lieferung und Einbau eines Stahlträgers
IPE 120, rostschutzgrundiert, in vorbereitete
Auflager. Zwischenraum zum
Sturz mit quetlfähigem Mörtel ausdrücken.

Öffnungsbreite ca.1 ,00 m
Trägerlänge ca. 1,40 m
Menge: 1,000 Stck

### Bereich 04 Koloniestr. 35 A - Kellerarbeiten

#### Abschnitt 04.01 Estricharbeiten

**04.01.0010 Alt-Estrich Rückbau**
Alt-Estrich entfernen i.M. 10cm., und Transport zu Kontainer

Entsorgung erfolgt über Position Container
Menge: 20,000 m²

**04.01.0020 Planum herstellen bis 50mm**
Planum für Estricharbeiten herstellen, bis 50mm,
händisch verdichten..
Menge: 20,000 m²

**04.01.0030 Estrich erneuern ab 1,00m²**
Estrich erneuern ab 1,00m2

Estrichbeton als Sackware C20/25
einbringen, i.M. 10cm.
Inkl. Transport.
Menge: 15,000 m²

**04.01.0040 Estrich erneuern 0,30m² bis 1,00m²**
Estrich erneuern 0,30m2 bis 1,00m2

Estrichbeton als Sackware C20/25
einbringen, i.M. 10cm.
Inkl. Transport.
Menge: 10,000 Stck

**04.01.0050 Estrich erneuern bis 0,30m²**
Estrich erneuern bis 0,30m2

Estrichbeton als Sackware C20/25
einbringen, i.M. 10cm.
Inkl. Transport.
Menge: 10,000 Stck

**04.01.0060 Estrichmatten, AKS Matten, Verzinkt 50 X 50 X 2 mm**
*** Bedarfsposition mit GB
Estrichmatten, AKS Matten, Verzinkt 50 X 50 X 2 mm, liefern und einbringen
Menge: 10,000 m²

**04.01.0070 Randdämmstreifen**
*** Bedarfsposition mit GB
Randdämmstreifen liefern und bei Bedarf fachmännisch verlegen/einbringen.
Menge: 10,000 lfm

#### Abschnitt 04.02 Maurerarbeiten

**04.02.0010 Mauerwerksfugen überarbeiten**
Mauerwerksfugen überarbeiten
unverputztes Mauerwerk reinigen, Fugen
auskratzen. lose
Teile entfernen, Metallkleinteile entfernen,
kleine Löcher auf die gleiche Weise verschließen und Schutt
abfahren. Entsorgung erfolgt über Position Container

Innen und Außen. wenn bauseits
freigeschachtet wurde.
Menge: 10,000 m²

**04.02.0020 Schwallschutz, Aufkantung als Wanne**
Schwallschutz, Aufkantung als Wanne,
aus Mz NF, 24cm hoch, frostbeständig, 20,
MG II herstellen. Fugen glattstreichen, Untergrund reinigen
und Ausgleichen. Schutt
abfahren. Entsorgung erfolgt über Position Container

Ansatz: 3 Schichten, bis 1,00m lang pro
Lichtschacht
Menge: 5,000 Stck

**04.02.0030 Lose Steine als Einzelsteinaustausch neu vermauern**
Lose Steine als EnzeIsteinaustausch neu
vermauern, bis zu einer Arbeitshöhe bis
2,50m
Menge: 20,000 Stck

**04.02.0040 Stahlkellerfenster SDI, 1-flg. BLRAM BxH: 800 x 1000 mm**
Stahlkellerfenster SDI, 1-flg
BLRAM BxH: 800 x 1000 mm, DIN R
verzinkt, 5 mm ESG-SiGlas
Glas- und Gitterflügel drehbar liefern und montieren.

Anpassung der Fensteröffnung von 1,00 x
1.30m auf 1,00 x 0.80m.

Hierfür aufmauern, Anschläge herstellen und
Unterstopfen des Fensters nach der
Montage mit Feinbeton.‑
Menge: 5,000 Stck

**04.02.0050 Bedarfsposition Umrandungsmauerwerk um die Lichtschächte errichten**
Bedarfsposition

Umrandungs Mauerwerk um die
Lichtschächte errichten.
• Bis 35cm hoch, ca. 10cm über OK
Gelände, dreiseitig umlaufenden
Ziegelreihen wieder herstellen, gemäß
Bestand.

Maße bis: 80 x 90 x 100cm
Menge: 1,000 Stck

**04.02.0060 Mediendurchführung / Öffnungen bis 36 cm stark schließen**
Mediendurchführungen / Öffnungen im
Mauerwerk bis 36cm stark konstruktiv
schließen, ca. 30 x 30cm
Menge: 45,000 Stck

**04.02.0070 Sturzträger Korrosionsschutz**
Sturzträger entrosten, mit
Rostschutzfarbe deckend streichen.
Menge: 7,500 m

**04.02.0080 Reprofilierung der Stahlträger**
Reprofilieren der Stahlträger mit Putz in
Teilflächen.
Reprofilieren der Stahlträger über Kopf mit
einem wasserabweisenden Mörtel, Stärke
i.M. bis 30mm stark und ggf. an den
bestehenden Putz an arbeiten.

Breite: bis 40cm
Menge: 7,500 m

**04.02.0090 Herstellung Pfeiler**
Bedarfsposition

Herstellung Pfeiler
(KS12, MGlll oder MZ12, MGl11),

24 x 24cm, ca. 2,00m hoch
Menge: 2,000 Stck

**04.02.0100 Fundament als Gründung für Pfeiler**
Herstellung Pfeiler
(KS12, MGlll oder MZ12, MGl11),

24 x 24cm, ca. 2,00m hoch
Menge: 2,000 Stck

**04.02.0110 2 Stahlträger liefern u einbauen, L= 1,40m**
2 Stahlträger liefern u einbauen, L= 1,40m
Austausch Sturzträger Fenster
Herstellen und Abbauen einer Abstützkonstruktion unter dem
Sturzmauerwerk.
Bestandsträger abbrechen, Schutt entsorgen .
Herstellen der Auflager für den Einbau des Stahlträgers, Auflager ausstemmen, Schutt entsorgen,
Auflagerfläche mit Zementmörtel begradigen.
Nach erfolgter Trägermontage Auflageröffnungen mit KSV-Steinen und Zementmörtel ausmauern.

Lieferung und Einbau eines Stahlträgers
IPE 120, rostschutzgrundiert, in vorbereitete
Auflager. Zwischenraum zum
Sturz mit quetlfähigem Mörtel ausdrücken.

Öffnungsbreite ca.1 ,00 m
Trägerlänge ca. 1,40 m
Menge: 2,000 Stck

#### Abschnitt 04.03 Treppen

**04.03.0010 Treppenkantenprofil PVC / verzinkt ausstemmen und einabauen**
Treppenkantenprofil PVC / verzinkt ausstemmen und ein neues
Treppenprofil wieder bündig einbetonieren,
bis 1,00m lang
Menge: 4,000 Stck

**04.03.0020 Alternativ Treppenkantenprofil PVC aufdübeln**
*** Bedarfsposition ohne GB
Alternativ

Treppenkantenprofil  PVC auf
Bestandsbeton aufdübbeln, bis 1,00m lang
Menge: 4,000 Stck
